# Canal visto de piezas preformadas

- Propiedad del archivo: CYPE Ingenieros S.A.
- Formato: FIEBDC-3/2016
- Programa: Generador de precios de la construcción. CYPE Ingenieros, S.A.
- Fecha: 24/10/2024
- Ámbito geográfico: Perú
- Divisa: PEN
- Costes indirectos: 3 %
- Gastos generales: 13 %
- Beneficio industrial: 6 %
- IVA: 18 %

## I Instalaciones

### IS Evacuación de aguas

#### ISC Canales

**ISC010** m Canal visto de piezas preformadas.
Canal circular de PVC con óxido de titanio, de desarrollo 250 mm, color gris claro, unión pegada con adhesivo, para recogida de aguas, formado por piezas preformadas, fijadas con ganchos de sujeción al alero, con una pendiente mínima del 0,5%. Incluso soportes, esquinas, tapas, remates finales, piezas de conexión a bajantes y piezas especiales.
Incluye: Replanteo del recorrido del canal y de la situación de los elementos de sujeción. Fijación del material auxiliar para montaje y sujeción a la obra. Montaje, conexionado y comprobación de su correcto funcionamiento.
Criterio de medición de proyecto: Longitud medida según documentación gráfica de Proyecto.
Criterio de medición de obra: Se medirá la longitud realmente ejecutada según especificaciones de Proyecto.

| Código | Ud | Descripción | Rendimiento | Precio | Importe |
|---|---|---|---|---|---|
| mt36cap010edag | m | Canal circular de PVC con óxido de titanio, de desarrollo 250 mm, color gris claro, unión pegada con adhesivo, con el precio incrementado el 30% en concepto de soportes, esquinas, tapas, remates finales, piezas de conexión a bajantes y piezas especiales. (material) | 1.1 | 23.78 | 26.158 |
| mo008 | h | Operario plomero. (mano de obra) | 0.247 | 32.35 | 7.990 |
| mo107 | h | Oficial plomero. (mano de obra) | 0.247 | 21.82 | 5.390 |
| % | % | Herramientas | 2 % | 39.538 | 0.791 |
|  |  | Costes directos |  |  | 40.329 |

Residuos:
- colocación: mt36cap010edag; factor de residuo 0.019951

## Recursos

**mt36cap010edag** m Canal circular de PVC con óxido de titanio
Datos técnicos: Coste energético 46.062 MJ; Emisión de CO2 5.075 kg; Código LER 17 02 03; Masa del elemento 1.04 kg; Volumen 0.001733 m3
