# Desolidarización y drenaje bajo revestimiento cerámico o de piedra natural, con láminas nodulares de polietileno

- Propiedad del archivo: CYPE Ingenieros S.A.
- Formato: FIEBDC-3/2016
- Programa: Generador de precios de la construcción. CYPE Ingenieros, S.A.
- Fecha: 24/10/2024
- Ámbito geográfico: Perú
- Divisa: PEN
- Costes indirectos: 3 %
- Gastos generales: 13 %
- Beneficio industrial: 6 %
- IVA: 18 %

## N Aislamientos e impermeabilizaciones

### NS Desolidarizaciones

#### NSN Suelos

**NSN015** m˛ Desolidarización y drenaje bajo revestimiento cerámico o de piedra natural, con láminas nodulares de polietileno.
Desolidarización y drenaje bajo revestimiento cerámico o de piedra natural, con lámina drenante de estructura nodular de polietileno, Schlüter-DITRA-DRAIN 4 "SCHLÜTER-SYSTEMS", con nódulos de 4 mm de altura, revestida de geotextil no tejido de polipropileno en una de sus caras, fijada al soporte con adhesivo cementoso de fraguado normal, C1, color gris, extendido con plancha dentada y sellado de juntas con cinta autoadhesiva, Schlüter-DITRA-DRAIN-STUV KB 90.
Incluye: Corte y preparación de la lámina. Extendido del adhesivo cementoso sobre la superficie soporte. Colocación de la lámina. Colocación de la cinta autoadhesiva para sellado de juntas.
Criterio de medición de proyecto: Superficie medida según documentación gráfica de Proyecto.
Criterio de medición de obra: Se medirá la superficie realmente ejecutada según especificaciones de Proyecto.

| Código | Ud | Descripción | Rendimiento | Precio | Importe |
|---|---|---|---|---|---|
| mt09mcr021g | kg | Adhesivo cementoso de fraguado normal, C1, color gris. (material) | 2 | 1.06 | 2.120 |
| mt15res310b | m˛ | Lámina drenante de estructura nodular de polietileno, Schlüter-DITRA-DRAIN 4 "SCHLÜTER-SYSTEMS", con nódulos de 4 mm de altura, revestida de geotextil no tejido de polipropileno en una de sus caras, suministrada en rollos de 25 m de longitud. (material) | 1.05 | 102.99 | 108.140 |
| mt15res315b | m | Cinta autoadhesiva, Schlüter-DITRA-DRAIN-STUV KB 90 "SCHLÜTER-SYSTEMS", de 90 mm de anchura, suministrada en rollos de 30 m de longitud. (material) | 0.25 | 34.06 | 8.515 |
| mo029 | h | Operario aplicador de láminas impermeabilizantes. (mano de obra) | 0.123 | 31.48 | 3.872 |
| mo067 | h | Oficial aplicador de láminas impermeabilizantes. (mano de obra) | 0.123 | 21.86 | 2.689 |
| % | % | Herramientas | 2 % | 125.336 | 2.507 |
|  |  | Costes directos |  |  | 127.843 |

Residuos:
- colocación: mt09mcr021g Adhesivo cementoso de fraguado normal, C1, color gris; factor de residuo 0.07
- colocación: mt15res315b; factor de residuo 0.0274074

## Recursos

**mt09mcr021g** kg Adhesivo cementoso de fraguado normal, C1, color gris
Datos técnicos: Coste energético 3.871 MJ; Emisión de CO2 0.344 kg; Código LER 17 09 04; Masa del elemento 1 kg; Volumen 0.000667 m3
Residuos:
- embalaje: re170203 Plástico. (componente de residuo); rendimiento 0.003 kg; Código LER 17 02 03; Masa del elemento 1 kg; Volumen 0.001667 m3

**mt15res315b** m Cinta autoadhesiva
Datos técnicos: Coste energético 0.262 MJ; Emisión de CO2 0.013 kg; Código LER 17 02 03; Masa del elemento 0.0027 kg; Volumen 0.000005 m3
