# Losa de placas alveolares prefabricadas de concreto pretensado

- Propiedad del archivo: CYPE INGENIEROS, S.A.
- Formato: FIEBDC-3/2002
- Ámbito geográfico: Perú
- Divisa: PEN
- Costes indirectos: 3.00 %
- Gastos generales: 13.00 %
- Beneficio industrial: 6.00 %
- IVA: 18.00 %

## E Estructuras

### EP Concreto prefabricado

#### EPF Losas

**EPF010** m² Losa de placas alveolares prefabricadas de concreto pretensado.
Losa de 20 cm de canto, realizada con placas alveolares prefabricadas de concreto pretensado, de 20 cm de canto y 120 cm de anchura, con momento flector último de 17 kN·m/m, con altura libre de planta de hasta 3 m, apoyada directamente sobre vigas de canto o muros portantes; relleno de juntas entre placas alveolares y zonas de enlace con apoyos, realizados con concreto f'c=210 kg/cm² (21 MPa), no expuesto a ciclos de congelamiento y deshielo, exposición a sulfatos insignificante, sin requerimiento de permeabilidad, no expuesto a cloruros, tamaño máximo del agregado 12,5 mm, consistencia blanda, preparado en obra, y vaciado con medios manuales, y acero Grado 60 (fy=4200 kg/cm²) en zona de negativos, con una cuantía aproximada de 4 kg/m². Incluso piezas de acero S275JR tipo Omega, en posición invertida, laminado en caliente, con recubrimiento galvanizado, 1 kg/m², para el apoyo de las placas en los huecos de la losa y alambre de atar.
Criterio de valoración económica: El precio incluye el corte, doblado y conformado de la armadura en taller de obra y el montaje en el lugar definitivo de su colocación en obra, pero no incluye los apoyos ni las columnas.
Incluye: Replanteo de la geometría de la planta. Montaje de las placas alveolares mediante grúa. Enlace de la losa con sus apoyos. Cortes, cajeados, taladros y huecos. Colocación de las armaduras con separadores homologados. Vaciado y compactación del concreto. Curado del concreto.
Criterio de medición de proyecto: Superficie medida en verdadera magnitud desde las caras exteriores de las vigas de borde del perímetro, según documentación gráfica de Proyecto, deduciendo los huecos de superficie mayor de 6 m².
Criterio de medición de obra: Se medirá, en verdadera magnitud, desde las caras exteriores de las vigas de borde del perímetro, la superficie realmente ejecutada según especificaciones de Proyecto, deduciendo los huecos de superficie mayor de 6 m².

| Código | Ud | Descripción | Rendimiento | Precio | Importe |
|---|---|---|---|---|---|
| mt07pha020cd1c | m² | Placa alveolar prefabricada de concreto pretensado de 20 cm de canto y 120 cm de anchura, con junta lateral abierta superiormente, momento flector último de 17 kN·m por m de ancho. (material) | 1.000 | 182.21 | 182.21 |
| mt07ala000ha | kg | Acero laminado A 572 Grado 42, en perfiles laminados en caliente, según ASTM A 572, piezas simples, para aplicaciones estructurales, acabado con imprimación antioxidante. Trabajado y montado en taller, para colocar en obra. (material) | 1.000 | 4.51 | 4.51 |
| mt07aco060g | kg | Acero en varillas corrugadas, Grado 60 (fy=4200 kg/cm²), de varios diámetros, según NTP 339.186 y ASTM A 706. (material) | 4.200 | 3.23 | 13.57 |
| mt08var050 | kg | Alambre galvanizado para atar, de 1,30 mm de diámetro. (material) | 0.056 | 4.68 | 0.26 |
| mt08aaa010a | m³ | Agua. (material) | 0.002 | 4.68 | 0.01 |
| mt01arg000b | m³ | Arena cribada. (material) | 0.005 | 42.60 | 0.21 |
| mt01arg001be | m³ | Agregado grueso homogeneizado, de tamaño máximo 12,5 mm. (material) | 0.006 | 57.95 | 0.35 |
| mt08cem000b | kg | Cemento gris en sacos. (material) | 4.446 | 0.47 | 2.09 |
| mt08adt030 | l | Aditivo plastificante para la reducción del agua de amasado del concreto. (material) | 0.022 | 6.99 | 0.15 |
| mq07gte010c | h | Grúa autopropulsada de brazo telescópico con una capacidad de elevación de 30 t y 27 m de altura máxima de trabajo. (maquinaria) | 0.160 | 227.33 | 36.37 |
| op00ciz020 |  | Cizalla para acero en varillas corrugadas. | 1.000 | 0.00 | 0.00 |
| op00ata010 |  | Atadora de armadura. | 1.000 | 0.00 | 0.00 |
| au00auh040 |  | Vibrador de concreto, eléctrico. | 1.000 | 0.00 | 0.00 |
| mo046 | h | Operario en estructura prefabricada de concreto. (mano de obra) | 0.197 | 34.20 | 6.74 |
| mo093 | h | Oficial en estructura prefabricada de concreto. (mano de obra) | 0.197 | 23.73 | 4.67 |
| mo043 | h | Operario fierrero. (mano de obra) | 0.069 | 34.20 | 2.36 |
| mo090 | h | Oficial fierrero. (mano de obra) | 0.064 | 23.73 | 1.52 |
| mo113 | h | Peón de construcción. (mano de obra) | 0.013 | 21.97 | 0.29 |
| mo112 | h | Peón especializado de construcción. (mano de obra) | 0.014 | 22.33 | 0.31 |
| mo045 | h | Operario especializado en vaciado de concreto. (mano de obra) | 0.003 | 34.20 | 0.10 |
| mo092 | h | Oficial especializado en vaciado de concreto. (mano de obra) | 0.011 | 23.73 | 0.26 |
| % | % | Herramientas | 2 % | 255.98 | 5.12 |
|  |  | Costes directos |  |  | 261.10 |
