# Concreto para armar en zapatas

- Propiedad del archivo: CYPE INGENIEROS, S.A.
- Formato: FIEBDC-3/2002
- Ámbito geográfico: Perú
- Divisa: PEN
- Costes indirectos: 3.00 %
- Gastos generales: 13.00 %
- Beneficio industrial: 6.00 %
- IVA: 18.00 %

## C Cimentaciones

### CH Concretos, aceros y encofrados

#### CHH Concretos

**CHH035** m³ Concreto para armar en zapatas.
Concreto para armar en zapatas de cimentación, f'c=210 kg/cm² (21 MPa), no expuesto a ciclos de congelamiento y deshielo, exposición a sulfatos insignificante, sin requerimiento de permeabilidad, no expuesto a cloruros, tamaño máximo del agregado 12,5 mm, consistencia blanda, preparado en obra, y vaciado con medios manuales.
Incluye: Preparación del concreto. Vaciado y compactación del concreto. Curado del concreto.
Criterio de medición de proyecto: Volumen teórico, según documentación gráfica de Proyecto.
Criterio de medición de obra: Se medirá el volumen teórico ejecutado según especificaciones de Proyecto, sin incluir los incrementos por excesos de excavación no autorizados.

| Código | Ud | Descripción | Rendimiento | Precio | Importe |
|---|---|---|---|---|---|
| mt08aaa010a | m³ | Agua. (material) | 0.209 | 4.68 | 0.98 |
| mt01arg000b | m³ | Arena cribada. (material) | 0.523 | 42.60 | 22.28 |
| mt01arg001be | m³ | Agregado grueso homogeneizado, de tamaño máximo 12,5 mm. (material) | 0.653 | 57.95 | 37.84 |
| mt08cem000b | kg | Cemento gris en sacos. (material) | 465.795 | 0.47 | 218.92 |
| mq06hor010 | h | Mezcladora de concreto eléctrica con una capacidad de amasado de 160 l. (maquinaria) | 0.765 | 10.45 | 7.99 |
| au00auh040 |  | Vibrador de concreto, eléctrico. | 1.000 | 0.00 | 0.00 |
| mo045 | h | Operario especializado en vaciado de concreto. (mano de obra) | 0.073 | 34.20 | 2.50 |
| mo092 | h | Oficial especializado en vaciado de concreto. (mano de obra) | 0.440 | 23.73 | 10.44 |
| mo113 | h | Peón de construcción. (mano de obra) | 1.540 | 21.97 | 33.83 |
| mo112 | h | Peón especializado de construcción. (mano de obra) | 1.613 | 22.33 | 36.02 |
| % | % | Herramientas | 2 % | 370.80 | 7.42 |
|  |  | Costes directos |  |  | 378.22 |
