# Enano de cimentación

- Propiedad del archivo: CYPE INGENIEROS, S.A.
- Formato: FIEBDC-3/2002
- Ámbito geográfico: Perú
- Divisa: PEN
- Costes indirectos: 3.00 %
- Gastos generales: 13.00 %
- Beneficio industrial: 6.00 %
- IVA: 18.00 %

## C Cimentaciones

### CN Nivelación

#### CNE Enanos de cimentación

**CNE010** m³ Enano de cimentación.
Enano de cimentación de concreto armado para columnas, realizado con concreto f'c=210 kg/cm² (21 MPa), no expuesto a ciclos de congelamiento y deshielo, exposición a sulfatos insignificante, sin requerimiento de permeabilidad, no expuesto a cloruros, tamaño máximo del agregado 12,5 mm, consistencia blanda, preparado en obra, y vaciado con medios manuales, y acero Grado 60 (fy=4200 kg/cm²), con una cuantía aproximada de 95 kg/m³. Incluso alambre de atar y separadores.
Criterio de valoración económica: El precio incluye el corte, doblado y conformado de la armadura en taller de obra y el montaje en el lugar definitivo de su colocación en obra, pero no incluye el encofrado.
Incluye: Replanteo. Colocación de la armadura con separadores homologados. Preparación del concreto. Vaciado y compactación del concreto. Curado del concreto.
Criterio de medición de proyecto: Volumen medido sobre las secciones teóricas de cálculo, según documentación gráfica de Proyecto.
Criterio de medición de obra: Se medirá el volumen teórico ejecutado según especificaciones de Proyecto.

| Código | Ud | Descripción | Rendimiento | Precio | Importe |
|---|---|---|---|---|---|
| mt07sep010ac | Ud | Separador homologado de plástico, para armaduras de columnas de varios diámetros. (material) | 12.000 | 0.26 | 3.12 |
| mt07aco060g | kg | Acero en varillas corrugadas, Grado 60 (fy=4200 kg/cm²), de varios diámetros, según NTP 339.186 y ASTM A 706. (material) | 99.750 | 3.23 | 322.19 |
| mt08var050 | kg | Alambre galvanizado para atar, de 1,30 mm de diámetro. (material) | 0.950 | 4.68 | 4.45 |
| mt08aaa010a | m³ | Agua. (material) | 0.199 | 4.68 | 0.93 |
| mt01arg000b | m³ | Arena cribada. (material) | 0.499 | 42.60 | 21.26 |
| mt01arg001be | m³ | Agregado grueso homogeneizado, de tamaño máximo 12,5 mm. (material) | 0.624 | 57.95 | 36.16 |
| mt08cem000b | kg | Cemento gris en sacos. (material) | 444.622 | 0.47 | 208.97 |
| mq06hor010 | h | Mezcladora de concreto eléctrica con una capacidad de amasado de 160 l. (maquinaria) | 0.730 | 10.45 | 7.63 |
| op00ciz020 |  | Cizalla para acero en varillas corrugadas. | 1.000 | 0.00 | 0.00 |
| op00ata010 |  | Atadora de armadura. | 1.000 | 0.00 | 0.00 |
| au00auh040 |  | Vibrador de concreto, eléctrico. | 1.000 | 0.00 | 0.00 |
| mo043 | h | Operario fierrero. (mano de obra) | 1.337 | 34.20 | 45.73 |
| mo090 | h | Oficial fierrero. (mano de obra) | 1.672 | 23.73 | 39.68 |
| mo113 | h | Peón de construcción. (mano de obra) | 1.540 | 21.97 | 33.83 |
| mo112 | h | Peón especializado de construcción. (mano de obra) | 1.613 | 22.33 | 36.02 |
| mo045 | h | Operario especializado en vaciado de concreto. (mano de obra) | 0.103 | 34.20 | 3.52 |
| mo092 | h | Oficial especializado en vaciado de concreto. (mano de obra) | 0.411 | 23.73 | 9.75 |
| % | % | Herramientas | 2 % | 773.24 | 15.46 |
|  |  | Costes directos |  |  | 788.70 |
