# Murete guía para pilote-pantalla (barrette)

- Propiedad del archivo: CYPE INGENIEROS, S.A.
- Formato: FIEBDC-3/2002
- Ámbito geográfico: Perú
- Divisa: PEN
- Costes indirectos: 3.00 %
- Gastos generales: 13.00 %
- Beneficio industrial: 6.00 %
- IVA: 18.00 %

## C Cimentaciones

### CP Profundas

#### CPZ Pilotes-pantalla (barrettes)

**CPZ005** m Murete guía para pilote-pantalla (barrette).
Doble murete guía, para pilote-pantalla (barrette), de concreto armado de sección 70x25 cm; realizado con concreto f'c=210 kg/cm² (21 MPa), no expuesto a ciclos de congelamiento y deshielo, exposición a sulfatos insignificante, sin requerimiento de permeabilidad, no expuesto a cloruros, tamaño máximo del agregado 12,5 mm, consistencia blanda, preparado en obra, y vaciado con medios manuales, y acero Grado 60 (fy=4200 kg/cm²), con una cuantía aproximada de 25 kg/m; montaje y desmontaje del sistema de encofrado recuperable metálico a dos caras. Incluso alambre de atar, separadores y líquido desencofrante, para evitar la adherencia del concreto al encofrado.
Criterio de valoración económica: El precio incluye el corte, doblado, conformado de la armadura en taller de obra y el montaje en el lugar definitivo de su colocación en obra, la demolición del murete guía con retroexcavadora con martillo rompedor y la carga mecánica de escombros sobre camión o contenedor.
Incluye: Replanteo y trazado de los muretes guía. Montaje del sistema de encofrado. Colocación de la armadura. Preparación del concreto. Vaciado y compactación del concreto. Desmontaje del sistema de encofrado. Regularización y limpieza superficial del paramento visto. Replanteo de la cota del fondo de la perforación, de la rasante del concreto y de las armaduras. Demolición del elemento con retroexcavadora con martillo rompedor. Limpieza y recogida de restos. Carga mecánica de escombros sobre camión o contenedor.
Criterio de medición de proyecto: Longitud medida a ejes, según documentación gráfica de Proyecto.
Criterio de medición de obra: Se medirá, a eje de muro, la longitud realmente ejecutada según especificaciones de Proyecto.

| Código | Ud | Descripción | Rendimiento | Precio | Importe |
|---|---|---|---|---|---|
| mt08eme040 | m² | Paneles metálicos de varias dimensiones, para encofrar elementos de concreto. (material) | 0.007 | 162.30 | 1.14 |
| mt50spa052b | m | Tablón de madera de pino, de 20x7,2 cm. (material) | 0.028 | 19.73 | 0.55 |
| mt50spa081a | Ud | Puntal metálico telescópico, de hasta 3 m de altura. (material) | 0.018 | 60.09 | 1.08 |
| mt08eme051a | m | Fleje de acero galvanizado, para encofrado metálico. (material) | 0.140 | 0.90 | 0.13 |
| mt08var050 | kg | Alambre galvanizado para atar, de 1,30 mm de diámetro. (material) | 0.370 | 4.68 | 1.73 |
| mt08var060 | kg | Puntas de acero de 20x100 mm. (material) | 0.140 | 27.31 | 3.82 |
| mt08dba010b | l | Agente desmoldeante, a base de aceites especiales, emulsionable en agua, para encofrados metálicos, fenólicos o de madera. (material) | 0.042 | 5.63 | 0.24 |
| mt07aco020a | Ud | Separador homologado para cimentaciones. (material) | 3.000 | 0.47 | 1.41 |
| mt07aco060g | kg | Acero en varillas corrugadas, Grado 60 (fy=4200 kg/cm²), de varios diámetros, según NTP 339.186 y ASTM A 706. (material) | 26.250 | 3.23 | 84.79 |
| mt08aaa010a | m³ | Agua. (material) | 0.073 | 4.68 | 0.34 |
| mt01arg000b | m³ | Arena cribada. (material) | 0.183 | 42.60 | 7.80 |
| mt01arg001be | m³ | Agregado grueso homogeneizado, de tamaño máximo 12,5 mm. (material) | 0.229 | 57.95 | 13.27 |
| mt08cem000b | kg | Cemento gris en sacos. (material) | 163.028 | 0.47 | 76.62 |
| mq01exn020a | h | Retroexcavadora hidráulica sobre neumáticos, de 105 kW. (maquinaria) | 0.295 | 157.26 | 46.39 |
| mq01ret010 | h | Miniretrocargadora sobre neumáticos de 15 kW. (maquinaria) | 0.137 | 138.95 | 19.04 |
| mq06hor010 | h | Mezcladora de concreto eléctrica con una capacidad de amasado de 160 l. (maquinaria) | 0.295 | 10.45 | 3.08 |
| op00ciz020 |  | Cizalla para acero en varillas corrugadas. | 1.000 | 0.00 | 0.00 |
| op00ata010 |  | Atadora de armadura. | 1.000 | 0.00 | 0.00 |
| au00auh040 |  | Vibrador de concreto, eléctrico. | 1.000 | 0.00 | 0.00 |
| mo044 | h | Operario encofrador. (mano de obra) | 0.714 | 34.20 | 24.42 |
| mo091 | h | Oficial encofrador. (mano de obra) | 0.951 | 23.73 | 22.57 |
| mo043 | h | Operario fierrero. (mano de obra) | 0.340 | 34.20 | 11.63 |
| mo090 | h | Oficial fierrero. (mano de obra) | 0.382 | 23.73 | 9.06 |
| mo045 | h | Operario especializado en vaciado de concreto. (mano de obra) | 0.046 | 34.20 | 1.57 |
| mo092 | h | Oficial especializado en vaciado de concreto. (mano de obra) | 0.183 | 23.73 | 4.34 |
| mo113 | h | Peón de construcción. (mano de obra) | 1.079 | 21.97 | 23.71 |
| mo112 | h | Peón especializado de construcción. (mano de obra) | 0.719 | 22.33 | 16.06 |
| % | % | Herramientas | 2 % | 374.79 | 7.50 |
|  |  | Costes directos |  |  | 382.29 |
