# Losa nervada con vigas chatas, viguetas prefabricadas y columnas

- Propiedad del archivo: CYPE INGENIEROS, S.A.
- Formato: FIEBDC-3/2002
- Ámbito geográfico: Perú
- Divisa: PEN
- Costes indirectos: 3.00 %
- Gastos generales: 13.00 %
- Beneficio industrial: 6.00 %
- IVA: 18.00 %

## E Estructuras

### EH Concreto armado

#### EHU Losas nervadas

**EHU020** m² Losa nervada con vigas chatas, viguetas prefabricadas y columnas.
Estructura de concreto armado, realizada con concreto f'c=210 kg/cm² (21 MPa), no expuesto a ciclos de congelamiento y deshielo, exposición a sulfatos insignificante, sin requerimiento de permeabilidad, no expuesto a cloruros, tamaño máximo del agregado 12,5 mm, consistencia blanda, preparado en obra, y vaciado con medios manuales, con un volumen total de concreto en losa, vigas y columnas de 0,173 m³/m², y acero Grado 60 (fy=4200 kg/cm²) en zona de refuerzo de negativos y conectores de viguetas y vigas de borde, vigas y columnas con una cuantía total de 16 kg/m², compuesta de los siguientes elementos: LOSA NERVADA: horizontal, de canto 30 = 25+5 cm; semivigueta pretensada T-12; bovedilla de concreto, 60x20x25 cm; capa de compresión de 5 cm de espesor, con armadura de reparto formada por malla electrosoldada Q-139 cocada 100x100 mm de acero trefilado corrugado ASTM A 82-94; vigas chatas con vigas de borde perimetrales de planta, encofrado para vigas, montaje y desmontaje de sistema de encofrado continuo, con acabado para revestir, formado por: superficie encofrante de tableros de madera tratada, reforzados con varillas y perfiles, amortizables en 25 usos, estructura soporte horizontal de sopandas metálicas y accesorios de montaje, amortizables en 150 usos y estructura soporte vertical de puntales metálicos, amortizables en 150 usos; COLUMNAS: con altura libre de hasta 3 m, con montaje y desmontaje de sistema de encofrado de planchas metálicas reutilizables. Incluso agente filmógeno, para el curado de concretos y morteros.
Criterio de valoración económica: El precio incluye el corte, doblado y conformado de la armadura en taller de obra y el montaje en el lugar definitivo de su colocación en obra.
Incluye: COLUMNAS: Replanteo. Colocación de las armaduras con separadores homologados. Montaje del sistema de encofrado. Preparación del concreto. Vaciado y compactación del concreto. Desmontaje del sistema de encofrado. Curado del concreto. LOSA Y VIGAS: Replanteo del sistema de encofrado. Montaje del sistema de encofrado. Replanteo de la geometría de la planta sobre el encofrado. Colocación de viguetas y bovedillas. Colocación de las armaduras con separadores homologados. Preparación del concreto. Vaciado y compactación del concreto. Regleado y nivelación de la capa de compresión. Curado del concreto. Desmontaje del sistema de encofrado.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt07aco020b | Ud | Separador homologado para columnas. (material) | 0.500 | 0.20 | 0.10 |
| mt08eup010b | m² | Plancha metálica de 50x50 cm, para encofrado de columnas de concreto armado de sección rectangular o cuadrada, de hasta 3 m de altura, incluso accesorios de montaje. (material) | 0.007 | 149.82 | 1.05 |
| mt08eft030a | m² | Tablero de madera tratada, de 22 mm de espesor, reforzado con varillas y perfiles. (material) | 0.044 | 142.01 | 6.25 |
| mt08eva030 | m² | Estructura soporte para encofrado recuperable, compuesta de: sopandas metálicas y accesorios de montaje. (material) | 0.007 | 318.35 | 2.23 |
| mt50spa081a | Ud | Puntal metálico telescópico, de hasta 3 m de altura. (material) | 0.027 | 60.09 | 1.62 |
| mt08cim030b | m³ | Madera de pino. (material) | 0.003 | 1109.56 | 3.33 |
| mt08var060 | kg | Puntas de acero de 20x100 mm. (material) | 0.040 | 27.31 | 1.09 |
| mt08dba010b | l | Agente desmoldeante, a base de aceites especiales, emulsionable en agua, para encofrados metálicos, fenólicos o de madera. (material) | 0.030 | 5.63 | 0.17 |
| mt07bho010d | Ud | Bovedilla de concreto, 60x20x25 cm. Incluso piezas especiales. (material) | 5.250 | 2.69 | 14.12 |
| mt07vse010a | m | Semivigueta pretensada, T-12, Lmedia = <4 m. (material) | 0.165 | 14.24 | 2.35 |
| mt07vse010b | m | Semivigueta pretensada, T-12, Lmedia = 4/5 m. (material) | 0.908 | 15.34 | 13.93 |
| mt07vse010c | m | Semivigueta pretensada, T-12, Lmedia = 5/6 m. (material) | 0.495 | 16.29 | 8.06 |
| mt07vse010d | m | Semivigueta pretensada, T-12, Lmedia = >6 m. (material) | 0.083 | 17.71 | 1.47 |
| mt07aco020c | Ud | Separador homologado para vigas. (material) | 0.800 | 0.28 | 0.22 |
| mt07aco060g | kg | Acero en varillas corrugadas, Grado 60 (fy=4200 kg/cm²), de varios diámetros, según NTP 339.186 y ASTM A 706. (material) | 16.800 | 3.23 | 54.26 |
| mt08var050 | kg | Alambre galvanizado para atar, de 1,30 mm de diámetro. (material) | 0.167 | 4.68 | 0.78 |
| mt07ame090bba | m² | Malla electrosoldada Q-139 cocada 100x100 mm, con alambres longitudinales de 4,2 mm de diámetro y alambres transversales de 4,2 mm de diámetro, de acero trefilado corrugado ASTM A 82-94, según ASTM A 185. (material) | 1.100 | 10.13 | 11.14 |
| mt08aaa010a | m³ | Agua. (material) | 0.034 | 4.68 | 0.16 |
| mt01arg000b | m³ | Arena cribada. (material) | 0.086 | 42.60 | 3.66 |
| mt01arg001be | m³ | Agregado grueso homogeneizado, de tamaño máximo 12,5 mm. (material) | 0.108 | 57.95 | 6.26 |
| mt08cem000b | kg | Cemento gris en sacos. (material) | 76.920 | 0.47 | 36.15 |
| mt08cur020a | l | Agente filmógeno, para el curado de concretos y morteros. (material) | 0.150 | 4.87 | 0.73 |
| mq06hor010 | h | Mezcladora de concreto eléctrica con una capacidad de amasado de 160 l. (maquinaria) | 0.126 | 10.45 | 1.32 |
| op00ciz020 |  | Cizalla para acero en varillas corrugadas. | 1.000 | 0.00 | 0.00 |
| op00ata010 |  | Atadora de armadura. | 1.000 | 0.00 | 0.00 |
| op00sie020 |  | Sierra de disco fijo, para mesa de trabajo. | 1.000 | 0.00 | 0.00 |
| au00auh040 |  | Vibrador de concreto, eléctrico. | 1.000 | 0.00 | 0.00 |
| au00auh030 |  | Castillete de vaciado. | 1.000 | 0.00 | 0.00 |
| mo044 | h | Operario encofrador. (mano de obra) | 1.051 | 34.20 | 35.94 |
| mo091 | h | Oficial encofrador. (mano de obra) | 1.063 | 23.73 | 25.22 |
| mo043 | h | Operario fierrero. (mano de obra) | 0.269 | 34.20 | 9.20 |
| mo090 | h | Oficial fierrero. (mano de obra) | 0.293 | 23.73 | 6.95 |
| mo113 | h | Peón de construcción. (mano de obra) | 0.276 | 21.97 | 6.06 |
| mo112 | h | Peón especializado de construcción. (mano de obra) | 0.289 | 22.33 | 6.45 |
| mo045 | h | Operario especializado en vaciado de concreto. (mano de obra) | 0.101 | 34.20 | 3.45 |
| mo092 | h | Oficial especializado en vaciado de concreto. (mano de obra) | 0.395 | 23.73 | 9.37 |
| % | % | Herramientas | 2 % | 273.09 | 5.46 |
|  |  | Costes directos |  |  | 278.55 |
