# Losa con placa colaborante

- Propiedad del archivo: CYPE INGENIEROS, S.A.
- Formato: FIEBDC-3/2002
- Ámbito geográfico: Perú
- Divisa: PEN
- Costes indirectos: 3.00 %
- Gastos generales: 13.00 %
- Beneficio industrial: 6.00 %
- IVA: 18.00 %

## E Estructuras

### EH Concreto armado

#### EHX Losas con plancha metálica

**EHX005** m² Losa con placa colaborante.
Losa de 10 cm de canto, con placa colaborante de acero galvanizado con forma corrugada, de 0,78 mm de espesor, 38 mm de altura de perfil y 150 mm de intereje, 10 conectores soldados de acero galvanizado, de 19 mm de diámetro y 81 mm de altura y concreto armado realizado con concreto f'c=210 kg/cm² (21 MPa), no expuesto a ciclos de congelamiento y deshielo, exposición a sulfatos insignificante, sin requerimiento de permeabilidad, no expuesto a cloruros, tamaño máximo del agregado 12,5 mm, consistencia blanda, preparado en obra, y vaciado con medios manuales, volumen total de concreto 0,062 m³/m²; acero Grado 60 (fy=4200 kg/cm²), con una cuantía total de 1 kg/m²; y malla electrosoldada Q-139 de acero trefilado corrugado ASTM A 82-94; apoyado todo ello sobre estructura metálica. Incluso piezas angulares para remates perimetrales y de voladizos, tornillos para fijación de las planchas, alambre de atar, separadores y agente filmógeno, para el curado de concretos y morteros.
Criterio de valoración económica: El precio incluye el corte, doblado y conformado de la armadura en taller de obra y el montaje en el lugar definitivo de su colocación en obra, pero no incluye la estructura metálica.
Incluye: Replanteo. Montaje de las planchas. Fijación de las planchas y resolución de los apoyos. Fijación de los conectores a las planchas, mediante soldadura. Colocación de armaduras con separadores homologados. Preparación del concreto. Vaciado y compactación del concreto. Regleado y nivelación de la superficie de acabado. Curado del concreto.
Criterio de medición de proyecto: Superficie medida en verdadera magnitud, según documentación gráfica de Proyecto, deduciendo los huecos de superficie mayor de 6 m².
Criterio de medición de obra: Se medirá, en verdadera magnitud, la superficie realmente ejecutada según especificaciones de Proyecto, deduciendo los huecos de superficie mayor de 6 m².

| Código | Ud | Descripción | Rendimiento | Precio | Importe |
|---|---|---|---|---|---|
| mt07pcl010dlnla | m² | Perfil de plancha de acero galvanizado con forma corrugada, de 0,78 mm de espesor, 38 mm de altura de perfil y 150 mm de intereje, 9 a 10 kg/m² y un momento de inercia de 20 a 30 cm4. (material) | 1.050 | 89.29 | 93.75 |
| mt07pcl020 | m | Pieza angular de plancha de acero galvanizado, para remates perimetrales y de voladizos. (material) | 0.040 | 86.04 | 3.44 |
| mt07pcl030 | Ud | Tornillo autotaladrante rosca-metal, para fijación de planchas. (material) | 6.000 | 1.09 | 6.54 |
| mt07aco020i | Ud | Separador homologado para losas. (material) | 3.000 | 0.28 | 0.84 |
| mt07aco060g | kg | Acero en varillas corrugadas, Grado 60 (fy=4200 kg/cm²), de varios diámetros, según NTP 339.186 y ASTM A 706. (material) | 1.050 | 3.23 | 3.39 |
| mt08var050 | kg | Alambre galvanizado para atar, de 1,30 mm de diámetro. (material) | 0.029 | 4.68 | 0.14 |
| mt07ame090bba | m² | Malla electrosoldada Q-139 cocada 100x100 mm, con alambres longitudinales de 4,2 mm de diámetro y alambres transversales de 4,2 mm de diámetro, de acero trefilado corrugado ASTM A 82-94, según ASTM A 185. (material) | 1.150 | 10.13 | 11.65 |
| mt08aaa010a | m³ | Agua. (material) | 0.012 | 4.68 | 0.06 |
| mt01arg000b | m³ | Arena cribada. (material) | 0.031 | 42.60 | 1.32 |
| mt01arg001be | m³ | Agregado grueso homogeneizado, de tamaño máximo 12,5 mm. (material) | 0.039 | 57.95 | 2.26 |
| mt08cem000b | kg | Cemento gris en sacos. (material) | 27.567 | 0.47 | 12.96 |
| mt07cem040a | Ud | Conector de acero galvanizado con cabeza de disco, de 19 mm de diámetro y 81 mm de altura, para fijar a estructura de acero mediante soldadura a la placa colaborante. (material) | 10.000 | 4.81 | 48.10 |
| mt08cur020a | l | Agente filmógeno, para el curado de concretos y morteros. (material) | 0.150 | 4.87 | 0.73 |
| mq06hor010 | h | Mezcladora de concreto eléctrica con una capacidad de amasado de 160 l. (maquinaria) | 0.045 | 10.45 | 0.47 |
| mq08sol030 | h | Equipo y elementos auxiliares para soldadura de conectores. (maquinaria) | 0.580 | 59.61 | 34.57 |
| op00ciz020 |  | Cizalla para acero en varillas corrugadas. | 1.000 | 0.00 | 0.00 |
| op00ata010 |  | Atadora de armadura. | 1.000 | 0.00 | 0.00 |
| op00lla010 |  | Llave de impacto. | 1.000 | 0.00 | 0.00 |
| au00auh040 |  | Vibrador de concreto, eléctrico. | 1.000 | 0.00 | 0.00 |
| mo047 | h | Operario en estructura metálica. (mano de obra) | 0.942 | 34.20 | 32.22 |
| mo094 | h | Oficial en estructura metálica. (mano de obra) | 0.365 | 23.73 | 8.66 |
| mo043 | h | Operario fierrero. (mano de obra) | 0.052 | 34.20 | 1.78 |
| mo090 | h | Oficial fierrero. (mano de obra) | 0.051 | 23.73 | 1.21 |
| mo113 | h | Peón de construcción. (mano de obra) | 0.099 | 21.97 | 2.18 |
| mo112 | h | Peón especializado de construcción. (mano de obra) | 0.104 | 22.33 | 2.32 |
| mo045 | h | Operario especializado en vaciado de concreto. (mano de obra) | 0.021 | 34.20 | 0.72 |
| mo092 | h | Oficial especializado en vaciado de concreto. (mano de obra) | 0.085 | 23.73 | 2.02 |
| % | % | Herramientas | 2 % | 271.33 | 5.43 |
|  |  | Costes directos |  |  | 276.76 |
