# Antepecho de concreto armado

- Propiedad del archivo: CYPE INGENIEROS, S.A.
- Formato: FIEBDC-3/2002
- Ámbito geográfico: Perú
- Divisa: PEN
- Costes indirectos: 3.00 %
- Gastos generales: 13.00 %
- Beneficio industrial: 6.00 %
- IVA: 18.00 %

## F Fachadas y tabiques

### FD Defensas

#### FDA Antepechos

**FDA006** m Antepecho de concreto armado.
Antepecho de concreto armado, de 1,25 m de alto y 0,2 m de ancho, realizado con concreto f'c=210 kg/cm² (21 MPa), no expuesto a ciclos de congelamiento y deshielo, exposición a sulfatos insignificante, sin requerimiento de permeabilidad, no expuesto a cloruros, tamaño máximo del agregado 12,5 mm, consistencia blanda, preparado en obra, y vaciado con medios manuales, y acero Grado 60 (fy=4200 kg/cm²), con una cuantía aproximada de 45 kg/m, montaje y desmontaje de sistema de encofrado metálico en las dos caras del muro. Incluso líquido desencofrante, para evitar la adherencia del concreto al encofrado.
Criterio de valoración económica: El precio incluye el corte, doblado y montaje de la armadura en el lugar definitivo de su colocación en obra.
Incluye: Limpieza y preparación de la superficie de apoyo. Replanteo de la sección. Montaje del sistema de encofrado. Colocación de la armadura. Preparación del concreto. Vaciado y compactación del concreto. Desmontaje del sistema de encofrado. Curado del concreto.
Criterio de medición de proyecto: Longitud medida a ejes, según documentación gráfica de Proyecto.
Criterio de medición de obra: Se medirá, a ejes, la longitud realmente ejecutada según especificaciones de Proyecto.

| Código | Ud | Descripción | Rendimiento | Precio | Importe |
|---|---|---|---|---|---|
| mt08eme040 | m² | Paneles metálicos de varias dimensiones, para encofrar elementos de concreto. (material) | 0.017 | 162.30 | 2.76 |
| mt08dba010b | l | Agente desmoldeante, a base de aceites especiales, emulsionable en agua, para encofrados metálicos, fenólicos o de madera. (material) | 0.075 | 5.63 | 0.42 |
| mt07aco020d | Ud | Separador homologado para muros. (material) | 7.000 | 0.20 | 1.40 |
| mt07aco060g | kg | Acero en varillas corrugadas, Grado 60 (fy=4200 kg/cm²), de varios diámetros, según NTP 339.186 y ASTM A 706. (material) | 45.900 | 3.23 | 148.26 |
| mt08var050 | kg | Alambre galvanizado para atar, de 1,30 mm de diámetro. (material) | 0.585 | 4.68 | 2.74 |
| mt08aaa010a | m³ | Agua. (material) | 0.050 | 4.68 | 0.23 |
| mt01arg000b | m³ | Arena cribada. (material) | 0.125 | 42.60 | 5.33 |
| mt01arg001be | m³ | Agregado grueso homogeneizado, de tamaño máximo 12,5 mm. (material) | 0.156 | 57.95 | 9.04 |
| mt08cem000b | kg | Cemento gris en sacos. (material) | 111.156 | 0.47 | 52.24 |
| mq06hor010 | h | Mezcladora de concreto eléctrica con una capacidad de amasado de 160 l. (maquinaria) | 0.183 | 10.45 | 1.91 |
| op00ata010 |  | Atadora de armadura. | 1.000 | 0.00 | 0.00 |
| op00ciz020 |  | Cizalla para acero en varillas corrugadas. | 1.000 | 0.00 | 0.00 |
| au00auh040 |  | Vibrador de concreto, eléctrico. | 1.000 | 0.00 | 0.00 |
| mo044 | h | Operario encofrador. (mano de obra) | 0.881 | 34.20 | 30.13 |
| mo091 | h | Oficial encofrador. (mano de obra) | 0.961 | 23.73 | 22.80 |
| mo043 | h | Operario fierrero. (mano de obra) | 0.564 | 34.20 | 19.29 |
| mo090 | h | Oficial fierrero. (mano de obra) | 0.718 | 23.73 | 17.04 |
| mo113 | h | Peón de construcción. (mano de obra) | 0.374 | 21.97 | 8.22 |
| mo112 | h | Peón especializado de construcción. (mano de obra) | 0.392 | 22.33 | 8.75 |
| mo045 | h | Operario especializado en vaciado de concreto. (mano de obra) | 0.089 | 34.20 | 3.04 |
| mo092 | h | Oficial especializado en vaciado de concreto. (mano de obra) | 0.356 | 23.73 | 8.45 |
| % | % | Herramientas | 2 % | 342.05 | 6.84 |
|  |  | Costes directos |  |  | 348.89 |
