# Instalación interior para aseo

- Propiedad del archivo: CYPE Ingenieros S.A.
- Formato: FIEBDC-3/2016
- Programa: Generador de precios de la construcción. CYPE Ingenieros, S.A.
- Fecha: 24/10/2024
- Ámbito geográfico: Perú
- Divisa: PEN
- Costes indirectos: 3 %
- Gastos generales: 13 %
- Beneficio industrial: 6 %
- IVA: 18 %

## I Instalaciones

### IF Plomería

#### IFI Instalación interior

**IFI010** Ud Instalación interior para aseo.
Instalación interior de plomería para aseo con dotación para: inodoro, lavatorio sencillo, realizada con tubo de polietileno reticulado (PE-X), "TERMOCONCEPT", para la red de agua fría y caliente que conecta la derivación particular o una de sus ramificaciones con cada uno de los aparatos sanitarios, con los diámetros necesarios para cada punto de servicio. Incluso llaves de paso de cuarto húmedo para el corte del suministro de agua, de latón, material auxiliar para montaje y sujeción a la obra, derivación particular, accesorios de derivaciones.
Criterio de valoración económica: El precio no incluye las ayudas de albañilería para instalaciones.
Incluye: Replanteo. Colocación y fijación de tuberías y llaves.
Criterio de medición de proyecto: Número de unidades previstas, según documentación gráfica de Proyecto.
Criterio de medición de obra: Se medirá el número de unidades realmente ejecutadas según especificaciones de Proyecto.

| Código | Ud | Descripción | Rendimiento | Precio | Importe |
|---|---|---|---|---|---|
| mt37tmc405a | Ud | Material auxiliar para montaje y sujeción a la obra de las tuberías de polietileno reticulado de alta densidad (PE-Xb), "TERMOCONCEPT", de 16 mm de diámetro exterior. (material) | 8.1 | 0.26 | 2.106 |
| mt37tmc025ag | m | Tubo de polietileno reticulado de alta densidad (PE-Xb), de 16 mm de diámetro exterior y 1,8 mm de espesor "TERMOCONCEPT", según ISO 15875-2, con el precio incrementado el 30% en concepto de accesorios y piezas especiales. (material) | 8.1 | 6.63 | 53.703 |
| mt37tmc405b | Ud | Material auxiliar para montaje y sujeción a la obra de las tuberías de polietileno reticulado de alta densidad (PE-Xb), "TERMOCONCEPT", de 20 mm de diámetro exterior. (material) | 15 | 0.34 | 5.100 |
| mt37tmc025bg | m | Tubo de polietileno reticulado de alta densidad (PE-Xb), de 20 mm de diámetro exterior y 1,9 mm de espesor "TERMOCONCEPT", según ISO 15875-2, con el precio incrementado el 30% en concepto de accesorios y piezas especiales. (material) | 15 | 9.08 | 136.200 |
| mt38tmc510b | Ud | Llave de corte de esfera, metálica, de 20 mm de diámetro, "TERMOCONCEPT", para unión Pressfitting (material) | 2 | 67.39 | 134.780 |
| mt38tmc515a | Ud | Mando oculto, "TERMOCONCEPT", para llave de esfera (material) | 2 | 34.64 | 69.280 |
| mo008 | h | Operario plomero. (mano de obra) | 5.556 | 32.35 | 179.737 |
| mo107 | h | Oficial plomero. (mano de obra) | 5.556 | 21.82 | 121.232 |
| % | % | Herramientas | 2 % | 702.138 | 14.043 |
|  |  | Costes directos |  |  | 716.181 |

Residuos:
- colocación: mt37tmc025ag; factor de residuo 0.0275
- colocación: mt37tmc025bg; factor de residuo 0.0275049

## Recursos

**mt37tmc025ag** m Tubo de polietileno reticulado de alta densidad (PE-Xb)
Datos técnicos: Coste energético 7.363 MJ; Emisión de CO2 0.366 kg; Código LER 17 02 03; Masa del elemento 0.076 kg; Volumen 0.000127 m3

**mt37tmc025bg** m Tubo de polietileno reticulado de alta densidad (PE-Xb)
Datos técnicos: Coste energético 9.979 MJ; Emisión de CO2 0.495 kg; Código LER 17 02 03; Masa del elemento 0.103 kg; Volumen 0.000172 m3

**mt38tmc510b** Ud Llave de corte de esfera, metálica, de 20 mm de diámetro, "TERMOCONCEPT", para unión Pressfitting
Datos técnicos: Coste energético 82.618 MJ; Emisión de CO2 5.607 kg
Residuos:
- embalaje: re150101 Envases de papel y cartón. (componente de residuo); rendimiento 0.072 kg; Código LER 15 01 01; Masa del elemento 1 kg; Volumen 0.001333 m3

**mt38tmc515a** Ud Mando oculto, "TERMOCONCEPT", para llave de esfera
Datos técnicos: Coste energético 17.609 MJ; Emisión de CO2 1.241 kg
Residuos:
- embalaje: re150101 Envases de papel y cartón; rendimiento 0.072 kg
