# Colector

- Propiedad del archivo: CYPE Ingenieros S.A.
- Formato: FIEBDC-3/2016
- Programa: Generador de precios de la construcción. CYPE Ingenieros, S.A.
- Fecha: 24/10/2024
- Ámbito geográfico: Perú
- Divisa: PEN
- Costes indirectos: 3 %
- Gastos generales: 13 %
- Beneficio industrial: 6 %
- IVA: 18 %

## I Instalaciones

### IF Plomería

#### IFI Instalación interior

**IFI009** Ud Colector.
Colector de plástico (PPSU), de techo, con entrada de 20 mm de diámetro y tres derivaciones, una de 20 mm y dos de 16 mm de diámetro, modelo Compact "TERMOCONCEPT".
Incluye: Replanteo. Colocación del colector. Conexionado de tuberías. Comprobación de su correcto funcionamiento.
Criterio de medición de proyecto: Número de unidades previstas, según documentación gráfica de Proyecto.
Criterio de medición de obra: Se medirá el número de unidades realmente ejecutadas según especificaciones de Proyecto.

| Código | Ud | Descripción | Rendimiento | Precio | Importe |
|---|---|---|---|---|---|
| mt38tmc500gd | Ud | Colector de plástico (PPSU), de techo, con entrada de 20 mm de diámetro y tres derivaciones, una de 20 mm y dos de 16 mm de diámetro, modelo Compact "TERMOCONCEPT", para unión Pressfitting. (material) | 1 | 28.03 | 28.030 |
| mt37www010 | Ud | Material auxiliar para instalaciones sanitarias. (material) | 1 | 5.18 | 5.180 |
| mo008 | h | Operario plomero. (mano de obra) | 0.132 | 32.35 | 4.270 |
| mo107 | h | Oficial plomero. (mano de obra) | 0.132 | 21.82 | 2.880 |
| % | % | Herramientas | 2 % | 40.360 | 0.807 |
|  |  | Costes directos |  |  | 41.167 |

Residuos:
- colocación: mt38tmc500gd; factor de residuo 0.0275038

## Recursos

**mt38tmc500gd** Ud Colector de plástico (PPSU)
Datos técnicos: Coste energético 12.710 MJ; Emisión de CO2 0.660 kg; Código LER 17 02 03; Masa del elemento 0.131 kg; Volumen 0.000218 m3
Residuos:
- embalaje: re150101 Envases de papel y cartón. (componente de residuo); rendimiento 0.035 kg; Código LER 15 01 01; Masa del elemento 1 kg; Volumen 0.001333 m3
