# Parante

- Propiedad del archivo: CYPE Ingenieros S.A.
- Formato: FIEBDC-3/2016
- Programa: Generador de precios de la construcción. CYPE Ingenieros, S.A.
- Fecha: 24/10/2024
- Ámbito geográfico: Perú
- Divisa: PEN
- Costes indirectos: 3 %
- Gastos generales: 13 %
- Beneficio industrial: 6 %
- IVA: 18 %

## I Instalaciones

### IF Plomería

#### IFM Parantes

**IFM010** Ud Parante.
Parante de 12 m de longitud, colocado superficialmente y fijado al paramento, formado por tubo de polietileno reticulado (PE-Xa), serie 5, modelo Aqua Pipe "UPONOR IBERIA", de 20 mm de diámetro exterior, PN=6 atm y 1,9 mm de espesor, sistema de unión Quick and Easy, suministrado en rollos; purgador automático de aire de latón y llave de paso de esfera, con maneta vista de acero inoxidable. Incluso material auxiliar para montaje y sujeción a la obra, accesorios y piezas especiales.
Incluye: Replanteo. Colocación y fijación de tubos, accesorios y piezas especiales. Montaje del purgador de aire y la llave de paso.
Criterio de medición de proyecto: Número de unidades previstas, según documentación gráfica de Proyecto.
Criterio de medición de obra: Se medirá el número de unidades realmente ejecutadas según especificaciones de Proyecto.

| Código | Ud | Descripción | Rendimiento | Precio | Importe |
|---|---|---|---|---|---|
| mt37tpu400j | Ud | Material auxiliar para montaje y sujeción a la obra de las tuberías de polietileno reticulado (PE-Xa), serie 5, modelo Aqua Pipe "UPONOR IBERIA", de 20 mm de diámetro exterior. (material) | 12 | 0.6 | 7.200 |
| mt37tpu010jd | m | Tubo de polietileno reticulado (PE-Xa), serie 5, modelo Aqua Pipe "UPONOR IBERIA", de 20 mm de diámetro exterior, PN=6 atm y 1,9 mm de espesor, sistema de unión Quick and Easy, suministrado en rollos, según ISO 15875-2, con el precio incrementado el 15% en concepto de accesorios y piezas especiales. (material) | 12 | 13.82 | 165.840 |
| mt37sgl020d | Ud | Purgador automático de aire con boya y rosca de 1/2" de diámetro, cuerpo y tapa de latón, para una presión máxima de trabajo de 10 bar y una temperatura máxima de 110°C. (material) | 1 | 32.33 | 32.330 |
| mt37avu020f | Ud | Válvula de esfera, de latón, de 20 mm de diámetro, "UPONOR IBERIA", sistema de unión Quick and Easy. (material) | 1 | 96.82 | 96.820 |
| mt37avu100h | Ud | Maneta vista de acero inoxidable, "UPONOR IBERIA". (material) | 1 | 46.78 | 46.780 |
| mo008 | h | Operario plomero. (mano de obra) | 0.84 | 32.35 | 27.174 |
| mo107 | h | Oficial plomero. (mano de obra) | 0.84 | 21.82 | 18.329 |
| % | % | Herramientas | 2 % | 394.473 | 7.889 |
|  |  | Costes directos |  |  | 402.362 |

Residuos:
- colocación: mt37tpu010jd; factor de residuo 0.0275049

## Recursos

**mt37tpu010jd** m Tubo de polietileno reticulado (PE-Xa)
Datos técnicos: Coste energético 9.979 MJ; Emisión de CO2 0.495 kg; Código LER 17 02 03; Masa del elemento 0.103 kg; Volumen 0.000172 m3

**mt37sgl020d** Ud Purgador automático de aire con boya y rosca de 1/2" de diámetro
Datos técnicos: Coste energético 35.179 MJ; Emisión de CO2 2.421 kg
Residuos:
- embalaje: re150101 Envases de papel y cartón. (componente de residuo); rendimiento 0.072 kg; Código LER 15 01 01; Masa del elemento 1 kg; Volumen 0.001333 m3

**mt37avu020f** Ud Válvula de esfera, de latón, de 20 mm de diámetro, "UPONOR IBERIA", sistema de unión Quick and Easy
Datos técnicos: Coste energético 720.409 MJ; Emisión de CO2 48.441 kg
Residuos:
- embalaje: re150101 Envases de papel y cartón; rendimiento 0.072 kg

**mt37avu100h** Ud Maneta vista de acero inoxidable, "UPONOR IBERIA"
Datos técnicos: Coste energético 40.992 MJ; Emisión de CO2 6.081 kg
Residuos:
- embalaje: re150101 Envases de papel y cartón; rendimiento 0.072 kg
