# Bolardo extraíble, de madera

- Propiedad del archivo: CYPE INGENIEROS, S.A.
- Formato: FIEBDC-3/2002
- Ámbito geográfico: Perú
- Divisa: PEN
- Costes indirectos: 3.00 %
- Gastos generales: 13.00 %
- Beneficio industrial: 6.00 %
- IVA: 18.00 %

## T Amoblamiento urbano

### TP Protecciones peatonales

#### TPH Hitos y bolardos

**TPH120** Ud Bolardo extraíble, de madera.
Bolardo con cuerpo extraíble de madera tropical de 100x15x15 cm y base empotrable de acero galvanizado de 20x15x15 cm, con acabado en color natural, fijado a una base de concreto f'c=210 kg/cm² (21 MPa), no expuesto a ciclos de congelamiento y deshielo, exposición a sulfatos insignificante, sin requerimiento de permeabilidad, no expuesto a cloruros, tamaño máximo del agregado 20 mm, consistencia plástica con mortero cementoso de fraguado rápido, Webertec Trafic "WEBER", color negro, compuesto de cemento, humo de sílice, fibras de acero, aditivos especiales y agregados seleccionados, con una resistencia a compresión a 28 días mayor o igual a 30 N/mm².
Criterio de valoración económica: El precio incluye la excavación.
Incluye: Replanteo. Excavación con medios manuales. Vaciado de la base de apoyo. Montaje. Eliminación y limpieza del material sobrante.
Criterio de medición de proyecto: Número de unidades previstas, según documentación gráfica de Proyecto.
Criterio de medición de obra: Se medirá el número de unidades realmente ejecutadas según especificaciones de Proyecto.

| Código | Ud | Descripción | Rendimiento | Precio | Importe |
|---|---|---|---|---|---|
| mt52mug380a | Ud | Bolardo con cuerpo extraíble de madera tropical de 100x15x15 cm y base empotrable de acero galvanizado de 20x15x15 cm, con acabado en color natural. (material) | 1.000 | 1334.92 | 1334.92 |
| mt10hmf055akb | m³ | Concreto simple f'c=210 kg/cm² (21 MPa), no expuesto a ciclos de congelamiento y deshielo, exposición a sulfatos insignificante, sin requerimiento de permeabilidad, no expuesto a cloruros, tamaño máximo del agregado 19 mm, consistencia blanda, premezclado en planta, según el Reglamento Nacional de Edificaciones NTE E.060. (material) | 0.250 | 245.45 | 61.36 |
| mt09moc140a | kg | Mortero cementoso de fraguado rápido, Webertec Trafic "WEBER", color negro, compuesto de cemento, humo de sílice, fibras de acero, aditivos especiales y agregados seleccionados, con una resistencia a compresión a 28 días mayor o igual a 30 N/mm², para la reparación de pisos de concreto en áreas de tráfico rodado. (material) | 0.200 | 4.59 | 0.92 |
| mo041 | h | Operario de construcción de obra civil. (mano de obra) | 0.814 | 31.48 | 25.62 |
| mo087 | h | Oficial de construcción de obra civil. (mano de obra) | 0.814 | 21.86 | 17.79 |
| % | % | Herramientas | 2 % | 1440.61 | 28.81 |
|  |  | Costes directos |  |  | 1469.42 |
