# Losa de viguetas de madera y entrevigado con tableros cerámicos

- Propiedad del archivo: CYPE INGENIEROS, S.A.
- Formato: FIEBDC-3/2002
- Ámbito geográfico: Perú
- Divisa: PEN
- Costes indirectos: 3.00 %
- Gastos generales: 13.00 %
- Beneficio industrial: 6.00 %
- IVA: 18.00 %

## E Estructuras

### EM Madera

#### EMF Losas

**EMF060** m² Losa de viguetas de madera y entrevigado con tableros cerámicos.
Losa tradicional con un intereje de 50 cm, compuesto por viguetas de madera aserrada de pino, de 70x70 mm de sección, con acabado cepillado; entrevigado con tableros cerámicos huecos machihembrados, para revestir, 50x20x3 cm, con las testas rectas; y malla electrosoldada Q-139 cocada 100x100 mm de acero trefilado corrugado ASTM A 82-94, en capa de compresión de 4 cm de espesor de concreto liviano HL-25/B/10/XC2, densidad entre 1200 y 1500 kg/m³, (cantidad mínima de cemento 275 kg/m³), premezclado en planta; apuntalamiento y desapuntalamiento de las viguetas. Incluso alambre de atar, separadores, elementos de atado de viguetas y vigas de borde perimetrales de planta y huecos.
Incluye: Preparación del perímetro de apoyo de las viguetas. Replanteo y colocación en seco de las viguetas. Apuntalamiento. Empalme de viguetas en apoyos y anclajes. Disposición de rastreles adosados a las viguetas constituyendo las aristas de apoyo del entrevigado. Formación del entrevigado. Colocación de la malla electrosoldada. Vaciado y compactación del concreto. Regleado y nivelación de la capa de compresión. Curado del concreto. Desapuntalamiento.
Criterio de medición de proyecto: Superficie medida en verdadera magnitud desde las caras exteriores de las vigas de borde del perímetro, según documentación gráfica de Proyecto, deduciendo los huecos de superficie mayor de 6 m².
Criterio de medición de obra: Se medirá, en verdadera magnitud, desde las caras exteriores de las vigas de borde del perímetro, la superficie realmente ejecutada según especificaciones de Proyecto, deduciendo los huecos de superficie mayor de 6 m². Se consideran incluidos todos los elementos integrantes de la losa señalados en los planos y detalles del Proyecto.

| Código | Ud | Descripción | Rendimiento | Precio | Importe |
|---|---|---|---|---|---|
| mt50spa052b | m | Tablón de madera de pino, de 20x7,2 cm. (material) | 0.040 | 19.73 | 0.79 |
| mt50spa101 | kg | Clavos de acero. (material) | 0.045 | 5.85 | 0.26 |
| mt50spa081a | Ud | Puntal metálico telescópico, de hasta 3 m de altura. (material) | 0.013 | 60.09 | 0.78 |
| mt07mee101dd | m³ | Madera aserrada de pino para viguetas, de hasta 5 m de longitud, de 70x70 mm de sección, con acabado cepillado. (material) | 0.010 | 1729.92 | 17.30 |
| mt04lvg020a | Ud | Tablero cerámico hueco machihembrado, para revestir, 50x20x3 cm, con las testas rectas. (material) | 10.000 | 2.10 | 21.00 |
| mt07aco020m | Ud | Separador homologado para malla electrosoldada. (material) | 2.000 | 0.28 | 0.56 |
| mt07ame090bba | m² | Malla electrosoldada Q-139 cocada 100x100 mm, con alambres longitudinales de 4,2 mm de diámetro y alambres transversales de 4,2 mm de diámetro, de acero trefilado corrugado ASTM A 82-94, según ASTM A 185. (material) | 1.100 | 10.13 | 11.14 |
| mt08var050 | kg | Alambre galvanizado para atar, de 1,30 mm de diámetro. (material) | 0.017 | 4.68 | 0.08 |
| mt10hes050psa | m³ | Concreto liviano HLA-25/B/10/XC2, de entre 1200 y 1500 kg/m³ de densidad, cantidad mínima de cemento 275 kg/m³, premezclado en planta. (material) | 0.042 | 621.54 | 26.10 |
| op00cla010 |  | Clavadora neumática. | 1.000 | 0.00 | 0.00 |
| op00cep010 |  | Garlopa. | 1.000 | 0.00 | 0.00 |
| au00auh040 |  | Vibrador de concreto, eléctrico. | 1.000 | 0.00 | 0.00 |
| au00auh010 |  | Cubilote. | 1.000 | 0.00 | 0.00 |
| mo048 | h | Operario en estructura de madera. (mano de obra) | 0.592 | 32.76 | 19.39 |
| mo095 | h | Oficial en estructura de madera. (mano de obra) | 0.592 | 22.73 | 13.46 |
| mo044 | h | Operario encofrador. (mano de obra) | 0.124 | 32.76 | 4.06 |
| mo091 | h | Oficial encofrador. (mano de obra) | 0.124 | 22.73 | 2.82 |
| mo043 | h | Operario fierrero. (mano de obra) | 0.027 | 32.76 | 0.88 |
| mo090 | h | Oficial fierrero. (mano de obra) | 0.027 | 22.73 | 0.61 |
| mo045 | h | Operario especializado en vaciado de concreto. (mano de obra) | 0.035 | 32.76 | 1.15 |
| mo092 | h | Oficial especializado en vaciado de concreto. (mano de obra) | 0.147 | 22.73 | 3.34 |
| mo113 | h | Peón de construcción. (mano de obra) | 0.186 | 21.05 | 3.92 |
| % | % | Herramientas | 2 % | 127.64 | 2.55 |
|  |  | Costes directos |  |  | 130.19 |
